# Sanierung Turnhalle Tannroda
Angebotsaufforderung (GAEB DA XML 3.3, DA83)
Projekt: Turnhalle
Währung: EUR
Erstellt mit: CaliforniaX by G&W Software AG, CaliforniaX V25.1.05, 18.08.2026

## Los 4 Dachdeckerarbeiten
Datum: 18.08.2026

*Hinweis: Allgemeine Vorbemerkungen*
Sanierung Schulturnhalle Tannroda
Bad Berkaer Str. 4, in 99438 Bad Berka Ortsteil Tannroda

BAUBESCHREIBUNG / OBJEKTBEZOGENE VERTRAGSBEDINGUNGEN
_____________________________________________________________

1. Situation / Allgemeine Beschreibung der Baumaßnahmen

Das Grundstück liegt verkehrsgünstig gelegen, direkt an der Bad Berkaer Straße. Der Standort ist mit öffentlichen Verkehrsmitteln (Bus und Bahn) sehr gut erreichbar.
Die Schulturnhalle wurde 1999-2000 als eine schlichte Stahlhalle errichtet. Sie hat eine Hallenfläche von ca. 20 x 12,5m. Sie südwestlichen Teil befindet sich der Umkleidebereich mit einer Abmessung von ca. 6,70 x 13m, in dem Bereich ist auch der Zugang zur Turnhalle platziert.
Der Geräteraum, 2 kleine Technik- bzw. Lagerräume, sowie ein Lehrerzimmer sind in einem Anbau auf der nordwestlichen Seite untergebracht.

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
Für Turnhalle und Umkleidebereich ist eine Stahlhalle mit einer Traufhöhe von ca. 5.5m und einer Firsthöhe von 7.20m errichtet worden. Als Außenhülle wurden für Dach und Wand 6cm dicke Sandwichelemente verwendet. Der Sportgeräteanbau ist ebenfalls ein Stahlbau mit einem niedrigeren Pultdach.

2. Besonderheiten der Baustelle und sich daraus ergebende Konsequenzen

Die Baustelle ist über die Berkaer Straße zu erreichen. BE Flächen stehen für die Materiallagerung nur sehr begrenzt an der Straße und geringfügig im Innenbereich zur Verfügung. Das Parken von Fahrzeugen auf dem Gelände ist nur begrenzt möglich.
Die Arbeiten werden überwiegend in einer Höhe von ca. 6,50 m im gesamten Hallenbereich ausgeführt und machen den Einsatz von Plattformgerüsten oder Hebebühnen erforderlich. Der Zugang kann nur über den Haupteingang erfolgen mit den Türenmaßen von 1,50 x 2,00 m (b x h). Die Technik muss entsprechend gewählt werden.
Der Sozialbereich ist eingeschossig mit üblichen Rollgerüsten ausführbar.

3. Wesentliche bauliche Maßnahmen

Die Turnhalle und die Nebenräume sollen auf Fußbodenheizung umgestellt werden. Außerdem müssen die Feuchteschäden im Fußbodenaufbau geklärt und behoben werden. Deshalb soll der gesamte Fußbodenaufbau erneuert werden. In dem Zusammenhang können dann auch die Gefährdungsstelle im Sporthallenboden beseitigt werden.
Die Umkleide- und Waschräume werden gefliest, in der Turnhalle und dem Geräteraum wird ein neuer
Flächenelastischer Sportboden mit hochbeständiger PUR-Beschichtung eingebaut, der auf Schülerbelastung abgestimmt ist.
Umlaufen wird einen neuer textiler Prallwandteppich auf einer neuen Unterkonstruktion eingebaut. In dem Zusammenhang werden auch die Türen zum Flur und zum Lehrerzimmer als Sporthallentüren und das Geräteraumtor sporthallengerecht erneuert.
Die Waschräume werden alle komplett neu installiert und mit neuen Sanitärmöbeln ausgestattet. In dem Zusammenhang macht sich auch eine Erneuerung alle Wand- und Deckenbeläge erforderlich.
Abschließend werden alle Räume malerseitig komplett überarbeitet.

Die im Objekt vorhandenen Abwasserleitungen werden weitestgehend erneuert, die Grundleitungen und die vorhandenen Grundleitungsanschlusspunkte werden weiterverwendet. Im Anschlussraum ist für den Trinkwasserrückspülfilter ein Grundleitungsanschluss herzustellen.
Die komplette Sanitärinstallation wird erneuert werden, dies schließt die Erneuerung aller Einrichtungsgegenstände inklusive Armaturen und Rohrleitungen ein. Die neu zu verlegende Installation wird mit Rohrleitungen aus Edelstahl und im Vorwandbereich aus Mehrschichtverbundrohr errichtet.
Der Trinkwasseranschluss muss mit dem Wasserzweckverband bis zur Wasserzähleranschlussgarnitur gespült und anschließend frei gegeben werden.
Die Warmwasserbereitung für die Duschen und Waschtische erfolgt dezentral über elektrische Durchlauferhitzer in Unterputzausführung. Als endständige Armaturen werden elektronische Armaturen mit Hygienespülfunktion vorgesehen.
Im Bereich Heizungstechnik werden der vorhandene atmosphärische Gasheizkessel, die Warmwasserbereitung und Verteilung im Heizraum mit sämtlichen Baugruppen demontiert und entsorgt. Das Gleiche gilt für den vorhandenen doppelwandigen Edelstahlschornstein, der ebenfalls demontiert und entsorgt wird.
Als neuer Wärmeerzeuger wird eine Luft-Wasser-Wärmepumpe im Außenbereich aufgestellt.
Die komplette Sicherheitstechnik, wie Ausdehnungsgefäß und Sicherheitsventil etc. werden erneuert.
Auf die bisher vorhandene zentrale Warmwasserversorgung wird verzichtet. Um den hygienischen Anforderungen gerecht zu werden, wird eine dezentrale Versorgung über elektrische Durchlauferhitzer konzipiert.
Das vorhandene Heizungsverteilsystem wird komplett zurückgebaut, das betrifft sowohl die Deckenstrahlplatten im Hallenbereich und auch die Heizkörper in den Sozial- und Umkleideräumen. Da die Fußböden aufgenommen und erneuert werden müssen, ist als neues Heizsystem eine Flächenheizung vorgesehen. Die Auslegung der Fußbodenheizung erfolgt dabei so, dass möglichst geringe Vorlauftemperaturen benötigt werden, damit die Wärmepumpe effizient die erforderliche Wärme bereitstellen kann. Die mit Fußbodenheizung versorgten Räume erhalten jeweils einen Raumtemperaturregler.
Der vorhandene Gasanschluss wird außer Betrieb genommen. Der Gas-Zähler wird ausgebaut, der Gasanschluss gemäß TRGI verwahrt, alle Gasleitungen aus dem Gebäude entfernt. Der Gasanschluss selbst ist gegebenenfalls in Absprache mit dem Versorger zurückzubauen.
Für den Bereich der Sanitär- und Umkleideräume ist eine zentrale Lüftungsanlage mit einem KWL-Gerät vorgesehen, um den Luftaustausch auch bei geschlossenen Fenstern zu gewährleisten. Sofern es die baulichen Gegebenheiten ermöglichen erfolgt der Einbau der lüftungstechnischen Anlage im Dachraum oberhalb des Eingangs- und Sozialbereiches der Schulsporthalle. In den Umkleideräumen erfolgt dabei die Platzierung der Zuluftelemente und in den WC- und Waschräumen werden Abluftelemente platziert. Zur Nachströmung der Luft von den Zuluft- in die Ablufträume werden entsprechende Überströmöffnungen vorgesehen in den Wänden bzw. Türen vorgesehen.
Für die gesamte Installation der Sporthalle gibt es nur einen Bereichsverteiler. Dieser ist mit seinen Einbaugeräten in einem als nicht mehr betriebssicher zu bezeichnenden Zustand mit Baujahr 1999. Das Verteilergehäuse lässt sich wegen der deformierten Tür nicht mehr schließen. Die Stromkreisabsicherung der Beleuchtung muss den Anforderungen einer LED Beleuchtung mit hohen Einschaltströmen entsprechen. Hier ist der Einbau eines neuen Bereichsverteilers geplant.
Die Stromkreisaufteilungen erfolgen getrennt für Beleuchtung, Steckdosen, Geräte und Anlagen.
Verteiler sind als Stahlblech-Installationsverteiler mit entsprechender Schutzart vorgesehen. Die Verteilereinbauten sind prinzipiell netzweise geschottet mit Hauptschalter, Sammelschienensystem, Netzüberwachung und Überspannungsschutz in den Einspeisungen sowie Vorsicherungen, Fehlerstromschutzschaltern, LS-Schaltern und DO-Sicherungsschaltern für Drehstromanschlüsse vorzunehmen.

Es ist geplant alle Leuchten gegen LED Leuchten auszutauschen.

Die vorhandenen Sicherheitsleuchten werden gegen neue Einzelbatterieleuchten ersetzt. Es kommen Rettungszeichenleuchten in der Betriebsart Dauerschaltung und in den Fluchtwegen ohne Tageslichtanteil Leuchten mit Bereitschaftsschaltung zum Einsatz, die nur bei Netzausfall eingeschaltet werden.

4. Organisation der Baustelle

Die Bieter verpflichten sich mit Abgabe der Angebote, die Baustelle entsprechend den Erfordernissen mit ausreichend Fachpersonal, Hilfsmitteln, Geräten und Material zu besetzen.
Die Arbeiten sind durch den Bieter so zu planen, dass es zu keinen Behinderungen auf den Verkehrswegen auf und vor dem Gelände kommt.
Durch die Baumaßnahme verursachte Verschmutzungen öffentlicher Straßen sowie der Wege auf dem Gelände sind zeitnah, ggf. täglich zu bereinigen.
Entscheidend für die Qualität des Werkes ist ein möglichst reibungsloses, den Bauablauf nicht störendes Zusammenspiel der Fachkompetenzen aller am Bau Beteiligten. Um dieses zu gewährleisten, finden mindestens 1 x Woche Baustellenberatungen statt.
Die Anzahl der Baustellenberatungen kann erforderlichenfalls erhöht werden.
Im Rahmen der mit Auftragserteilung beauftragten Fachbauleitung, ist die wöchentliche Teilnahme der Fachbauleiter der Firmen Pflicht und in das Angebot mit einzukalkulieren. Mehraufwendungen bei der Organisation der Baustelle, die sich ggfs. aus der Nichtteilnahme ergeben, werden nach dem Verursacherprinzip in Rechnung gestellt.
Die Abrechnung erbrachter Leistungen erfolgt grundsätzlich mit kumulierenden Aufmaßen. Diese sind in nachvollziehbarer Form zu erstellen und vor Einreichung der jeweiligen Rechnungen mit dem mit der Bauüberwachung / Rechnungsprüfung Beauftragten des Bauherrn abzustimmen.

5. Leistungsumfang Los 4 Dachdichtung

Im Los Dachdichtung sind im Wesentlichen folgende Leistungen zu erbringen.

- Demontage und Entsorgung der Anschlussverblechung, Blitzschutz- und Entwässerungssysteme
- Demontage und Erneuerung des Lichtbandes inkl. RWA
- Aufbringen Aufdachdämmung und Kunstoffdichtungsbahn auf Sandwichelemente
- Erneuerung der Entwässerungsanlage

6. Überlassene Plan- und Ausführungsunterlagen

E01  Lageplan
A02  Grundriss EG Bestand
A03  Grundriss EG Planung
A05  Schnitt AA Bestand
A07  Schnitt BB Bestand

### 01 Dachabdichtung

#### 01.01 Einrichtung der Baustelle

**01.01.0001 Baustelleneinrichtung Hauptposition**
Einrichten, Vorhalten über die gesamte Bauzeit sowie
Räumen der Baustelle und Wiederherstellung des Geländes
einschließlich folgender in den Pauschalpreis
einzurechnenden Leistungen:
- Herrichten der erforderlichen Lager- und
  Arbeitsplätze
- Bereitstellung sämtlicher für die Durchführung der
  Arbeiten benötigten Geräte, Werkzeuge und
  Hilfs- und Transportmittel,
- Material - Vorhaltekosten
- Lohnkosten und Personalkosten
- Hebezeuge und deren Vorhaltung
  für Materialtransport an die Einbaustelle bzw. bis zum
  Einbauort
- alle sonstigen Kosten, die der Auftragnehmer zur
  ordnungsgemäßen Durchführung der Bauaufgabe zu
  erbringen hat
- Sicherungsmaßnahmen insbesondere der
  Verkehrswege auf und vor dem Grundstück,
  im Gebäude, auf Zufahrten, Bürgersteigen, einschl.
  arbeitstäglicher Säuberung und Winterdienst
  (insbesondere Schneeräumung; Streuen) usw.;
  für eine ausreichende Wegebeleuchtung ist zu
  sorgen;
- arbeitstägliches Öffnen und Verschließen der Zugänge
- für die Absperrungen, Nutzung von öffentlichen
  Verkehrsflächen etc. hat der AN die dafür notwendigen
  Anträge zu stellen und die Genehmigungen einzuholen;
- Stellen des Sicherheitsingenieurs;
- ebenso sind die Nachbargrundstücke an
  der Grenze absolut zuverlässig und unfallsicher für
  die gesamte Bauzeit bis zur Übergabe zu schützen;
- Reinigung der Arbeitsbereiche nach Beendigung der
  Leistungen
- maßgeblich sind ebenso die Forderungen des Amtes für
  öffentliche Ordnung, der Bauberufsgenossenschaften
  und sonst mitwirkender Behörden, Amtsstellen und
  Körperschaften.
Leistungen, die der Auftraggeber über die oben
definierten Bereiche hinaus fordert, sind in den
nachfolgenden Positionen beschrieben und werden
gesondert vergütet.
Menge: 1,000 psch
Kostenkontrolle: 363

**01.01.0002 Personenauffangnetz**
Personenauffangnetz aus Polypropylen,
hochfest liefern und montieren inkl.
Befestigungsmaterial.
Befestigung an Stahlbinder/Stahlpfetten
Montagehöhe: 6,0m
Seildurchmesser  : ca. 5 mm
Maschenweite  : 100 mm
Energieaufnahme  : ca. 4,2 kj
Menge: 364,000 m2
Kostenkontrolle: 363

**01.01.0003 Personenauffangnetz, Verlängerung**
Personenauffangnetz; Verlängerung der
Gebrauchsüberlassung
Menge: 3640,000 m2Wo
Kostenkontrolle: 363

#### 01.02 Demontage

**01.02.0001 Dachrinne vorgehängt, entfernen**
Vorgehängte Dachrinne einschl. Rinnenhaken demontieren und anfallenden Bauschutt entsorgen.
Material: .....
Menge: 56,000 m
Kostenkontrolle: 394

**01.02.0002 Rinneneinhangstutzen entfernen**
Rinneneinhangstutzen, bzw. Rinnenablauf entfernen und anfallenden Bauschutt entsorgen.
Rinnengröße: .....
Material: .....
Menge: 4,000 St
Kostenkontrolle: 394

**01.02.0003 Fallrohr entfernen**
Fallrohr der Dachentwässerung einschl. Befestigung und Verbindung zu Dachrinne entfernen und anfallenden Bauschutt entsorgen.
Material: .....
Nennweite: bis DN100
Menge: 28,000 m
Kostenkontrolle: 394

**01.02.0004 Traufblech entfernen**
Traufblech entfernen und anfallenden Bauschutt entsorgen.
Material: Titanzink
Zuschnitt: bis 500 mm
Menge: 56,000 m
Kostenkontrolle: 394

**01.02.0005 Blechteile abbrechen, bis Z 700**
Blechteile an Dachdeckung abbrechen und anfallenden Bauschutt entsorgen.
Blechteil: Mauerabdeckung
Material: Verbundblech beschichtet
Zuschnitt: 700mm
Menge: 13,600 m
Kostenkontrolle: 394

**01.02.0006 Blechteile abbrechen, bis Z 500**
Blechteile an Dachdeckung abbrechen und anfallenden Bauschutt entsorgen.
Blechteil: Firstabdeckung
Material: Verbundblech beschichtet
Zuschnitt: 500mm
Menge: 28,000 m
Kostenkontrolle: 394

**01.02.0007 Blechteile abbrechen, bis Z 300**
Blechteile an Dachdeckung abbrechen und anfallenden Bauschutt entsorgen.
Blechteil: Trauf- und Ortgangwinkel
Material: Verbundblech beschichtet
Zuschnitt: 300mm
Menge: 84,000 m
Kostenkontrolle: 394

**01.02.0008 Blitzableiter abbrechen**
Blitzableiter einschl. Befestigung abbrechen und anfallenden Bauschutt entsorgen.
Menge: 80,000 m
Kostenkontrolle: 394

**01.02.0009 Lichtband abbrechen**
Lichtband einschl. Blechrahmen und Flügel abbrechen und anfallenden Bauschutt entsorgen.
Größe: 3,10x13,50m
Menge: 1,000 St
Kostenkontrolle: 394

**01.02.0010 Wandanschlussprofil entfernen**
Wandanschlussprofil einschl. Befestigungsmaterial entfernen und anfallenden Bauschutt entsorgen.
Material: Verbundblech beschichtet
Menge: 14,000 m
Kostenkontrolle: 394

#### 01.03 Dachdichtung

**01.03.0001 Trapezblechverstärkung, Dachausschnitte, DN150**
Herstellen von Dachöffnungen und Montieren von
Stabilisierungsblechen im Bereich von Dacheinläufen,
Dunstabzügen etc. bis Durchmesser 150 cm;
Die Bleche sind aufzuschrauben oder
aufzunieten. Größe und Einbau gemäß
Herstellervorschrift.
Stärke: 3mm
Abrechnung erfolgt pro Stück Öffnung
Menge: 4,000 St
Kostenkontrolle: 361

**01.03.0002 Trapezblechverstärkung / Wechsel, Lichtkuppel**
Liefern und Montieren von
Stabilisierungsblechen/Wechseln d= 3mm
wie vorgen. Position, hier:
Bereich Lichtband umlaufend
Menge: 34,800 m
Kostenkontrolle: 361

**01.03.0003 Verstärkungsblech / Randabschluß**
Verstärkungsblech als Winkelblech an Dachrändern und
-öffnungen, umlaufend, einfach gekantet,
einschl. aller Eck- und Gratausbildungen
Zuschnitt: 600 mm
Stärke: 3mm
liefern und einbauen
Menge: 84,000 m
Kostenkontrolle: 361

**01.03.0004 Steinwolle-Dämmplatten, d= 100 mm, Rockwoll Durock WLG 040**
Steinwolle-Dachdämmplatten, trittfest,
schwer entflammbar (B 1), mechanisch befestigt (Befestigung ist mit einzukalkulieren).
Dämmplattendicke: 100 mm
Wärmeleitfähigkeitsgruppe: 040
Befestigung im Schnitt: 5 St/m²
Untergrund: vorhandene Sandwichelemente

Fabrikat:  Rockwoll Durock WLG 040
Menge: 380,000 m2
Kostenkontrolle: 363

**01.03.0005 Dachabdichtung Ausbildung Kehle, Verbundblechwinkel**
Dachabdichtungsanschluss an aufgehende Bauteile mit Kunststoffbahn Dämmleisten und Klemmprofil wie folgt:
- Kehlleisten PST Schenkellänge 10/10
- Verbundblechwinkel anbringen
- Kunststoff-Anschlussstreifen, mit Abdichtungsbahn verschweißen, über Verbundblech
Eigenschaftsklasse:  E 1
Zuschnitt Anschlussstreifen:  500 mm
Größe Verbundblechwinkel:  ca. 100/100 mm
Menge: 28,000 m
Kostenkontrolle: 363

**01.03.0006 Dachabdichtung, FPO/PP 1,5mm, mechanisch befestigt**
Dachabdichtung aus einer Lage
Kunststoff-Dichtungsbahn aus modifiziertem Polyolefin FPO/PP Bahnen mit Trägerlage aus Glasvlies mechanisch befestigen (Befestigung ist mit einzukalkulieren) und Stöße verschweißen.
Farbe : grau
Abdichtungsbahn : 1,5mm
(bitumenverträglich)
Gefälle: <2,0%
Anwendungskategorie : K 1
Beanspruchungsklasse : II B

Vom Bieter anzugeben.

angebotenes Fabrikat: '........................................'
Menge: 380,000 m2
Kostenkontrolle: 363

**01.03.0007 Kehlfixierung mit Schiene**
Kehlfixierung an aufgehenden Bauteilen bzw. Dachrändern
mittels Befestigungsschienen, die in der Tragschale
bzw. im aufgehenden Bauteil mech. befestigt werden,
fachgerecht herstellen.
Menge: 61,200 m
Kostenkontrolle: 363

**01.03.0008 Dachabdichtungsanschluss, Verbundblechwinkel, Klemmprofil**
Dachabdichtungsanschluss an aufgehende Bauteile
über alle Lagen, mit Kunststoffbahn und Klemmprofil wie folgt:
- Abdachdichtungsbahnen, wie Dampfsperre, hochziehen, einschl. erforderlicher Haftanstriche
- senkrechte Wärmedämmung mechanisch befestigen
- Wärmedämm-Keil im Eckbereich befestigen,
- Verbundblechwinkel anbringen
- Kunststoff-Anschlussstreifen, mit Abdichtungsbahn
  verschweißen, über Verbundblech
- Klemmprofil aus Aluminium, inkl. elastischer
  Fugenabdichtung
- Beanspruchungsklasse:  I A
- Eigenschaftsklasse:  E 1
- Zuschnitt Anschlussstreifen:  500 mm
Größe Verbundblechwinkel:  ca. 100/100 mm
Höhe Aluminiumprofil:  150 mm
Menge: 48,200 m
Kostenkontrolle: 363

**01.03.0009 Attikaabdichtung geklebt**
Attikaabdichtung aus dem Material der Dachbahn, als
Zuschnitt auf der Attika/Wandanschluss bis zur Außenkante und im senkrechten
Bereich vollflächig nach Herstellervorschrift kleben und mit
der Dachabdichtung verschweißen.
Zuschnittbreite im Mittel: ca.70 cm.
Menge: 48,200 m
Kostenkontrolle: 363

**01.03.0010 Strangentlüfter, DN 100**
Strangentlüfter, DN 100, aus Hart-PVC, mit Anschlussmanschette und Regenhaube liefern, fachgerecht einbauen und nach Herstellervorschrift eindichten bzw.
anschließen. Leistung inkl. aller erforderlichen
Hilfsmaterialien und Nebenleistungen.
Menge: 2,000 St
Kostenkontrolle: 363

**01.03.0011 Kabel-/Rohrdurchführung Schwanenhals, DN 100**
Kabel-/Rohrdurchführungen aus dem Material der
Dachabdichtung oder systemverträglicher Einbauteile mit Schwanenhals
liefern und nach Herstellervorschrift fachgerecht aufschweißen.

Größe: DN 100
Menge: 2,000 St
Kostenkontrolle: 363

**01.03.0012 Blitzschutzdurchführung**
Blitzableiterdurchführungen aus dem Material der
Dachabdichtung oder systemverträglicher Einbauteile liefern und nach
Herstellervorschrift fachgerecht aufschweißen.
Menge: 4,000 St
Kostenkontrolle: 363

**01.03.0013 Blitzschutzhalter abdichten**
Blitzschutzhalter mit einem Folienstreifen auf
die Dachabdichtung aufschweißen. Leistung
inkl. aller erforderlichen Hilfsmaterialien und
Nebenleistungen.
Menge: 4,000 St
Kostenkontrolle: 363

**01.03.0014 Dachabdichtung, Kunststoff, Rohrdurchgänge DN100**
Dachabdichtungsanschluss (über alle Lagen ab Rohdecke) für Kunststoffdachbahnen für Durchdringungen der Stahlkonstruktionen (Rundrohr), für Entlüftungsrohre u. dgl. aus Kunststoff-Fertigteilen, mit werkseitig angeschlossener Einklebefolie (Manschette) in die Dachhaut wasserdicht einschweißen, inkl. Nahtsicherung, inkl. Anarbeiten der Dämmschicht.

Nennweite: DN 100
Menge: 4,000 St
Kostenkontrolle: 363

**01.03.0015 Sekuranten**
Sekuranten als Anseilpunkte nach EN 795 für
Dachfläche liefern und eindichten als komplette
Leistung

Sicherheitshalter (z.B. ABS Lock X SW)
oder gleichwertig mit Kraftabsorbierung zur Befestigung
direkt auf Trapezblechen/Sandwichelementen, komplett aus Edelstahl, mit
abschraubbarer Öse, für alle Dachaufbauhöhen bis 350
mm, Halterabstand bis max 7,5 m
Mindestabstand zur Dachkante 2,5 m liefern und nach
Vorschrift des Herstellers mit dem zu liefernden
Befestigungsmaterial montieren und nach den
Flachdachrichtlinien in den Dachaufbau einbinden und
eindichten. Die Dachkonstruktion zur Aufnahme der
eingeleiteten Kräfte ist bauseits zu prüfen
Menge: 10,000 St
Kostenkontrolle: 369

#### 01.04 Dachklempner

**01.04.0001 Mehrschichtholzbohle Attika, B=50 cm**
Mehrschichtholzbohle/OSB Attika,
d=28mm, B =50 cm wasserfest
verleimt mech. befestigt mit
Quergefälle 1,5 %
Menge: 56,000 m
Kostenkontrolle: 369

**01.04.0002 Dachrandabdeckung mehrteilig Z=700 mm, Brandwand**
Dachrandabdeckung, mehrteilig, aus Alu Mg 1, pulverbeschichtet,
1,5 mm dick, Ansichtshöhe 100 mm,
Kronenbreite 430 mm
mit den erforderlichen Haltern und Stoßverbindern, auf Attika mit Unterlage aus Verbundblech ( 1 x gekantet ) und korrosionsgeschützten Schrauben, mit 1,5 % Quergefälle
montieren. Überlappungen sind mit Dichtband zu unterlegen.

Farbe: nach Wahl Auftraggeber
Abwicklung: Z=700 mm
Menge: 14,000 m
Kostenkontrolle: 369

**01.04.0003 Bewegungsausgleich, Z 700 mm, Zulage**
Bewegungsausgleich für Abdeckungen.
Zuschnitt: 700
Menge: 4,000 St
Kostenkontrolle: 363

**01.04.0004 Dachrandabdeckung mehrteilig Z=400 mm**
Dachrandabdeckung, mehrteilig, aus Alu Mg 1, pulverbeschichtet,
1,5 mm dick, Ansichtshöhe 100 mm,
Kronenbreite 120 mm
mit den erforderlichen Haltern und Stoßverbindern, auf Attika mit Unterlage aus Verbundblech ( 1 x gekantet ) und korrosionsgeschützten Schrauben, mit 1,5 % Quergefälle
montieren. Überlappungen sind mit Dichtband zu unterlegen.

Farbe: nach Wahl Auftraggeber
Abwicklung: Z=400 mm
Menge: 14,000 m
Kostenkontrolle: 369

**01.04.0005 Bewegungsausgleich, Z 400 mm, Zulage**
Bewegungsausgleich für Abdeckungen.
Zuschnitt: 400
Menge: 2,000 St
Kostenkontrolle: 363

**01.04.0006 Traufstreifen, TiZn, Z 500**
Traufstreifen mit Tropfkante, an den Stößen lose überlappt, einschl. Haftstreifen und Befestigungsmittel liefern und montieren. Eckausbildung in gesonderter Position.
Material: Titanzink
Blechdicke: 0,8 mm
Zuschnitt: 500 mm
Kantungen: dreifach
Menge: 56,000 m
Kostenkontrolle: 363

**01.04.0007 Dachrinne kastenförmig, TiZn, 400**
Dachrinne als Sonderbauteil (Kasten/Liegerinne), aufgesetzt auf Gesims mit Wulst und Falz, sowie Stoßverbindung, Rinne verlegt im Gefälle, inkl. geeigneter und anzufertigender Rinnenhalter und Befestigungsmittel liefern und montieren.
Material: Titanzink
Blechdicke: 0,8 mm
Zuschnitt: 400
Anzahl Kantung: 3
Vorderkante als Wulst
Befestigung Rinne: auf Sandwichelement
Menge: 56,000 m
Kostenkontrolle: 363

**01.04.0008 Rinneneinhangstutzen, TiZn**
Rinneneinhangstutzen vor Ort anfertigen und einbauen, Stutzen wird durch Gesims geführt, in Dachrinne und Fallrohr eingepasst, einschl. aller notwendigen Anpassarbeiten und Verlötungen, passend zu vorgenannter Kastenrinne und nachstehendem Regenfallrohr, liefern und einbauen.
Material: Titanzink
Blechdicke: 0,8 mm
Form: kastenförmig
Nenngröße Kastenrinne: 400
Fallrohr: DN 125
Menge: 4,000 St
Kostenkontrolle: 363

**01.04.0009 Rinnenendstück, Rinnenboden, TiZn**
Rinnenendstück für Dachrinne, passend zur Dachrinne, in Rinnenquerschnitt eingepasst bzw. eingelötet.
Material: Titanzink
Blechdicke: 0,8 mm
Dachrinne: Kastenrinne
Nenngröße Rinne: 400
Menge: 4,000 St
Kostenkontrolle: 363

**01.04.0010 Fallrohr, Titanzink, DN100**
Katalog-Nr. BKI0220001670918
Regenfallrohr, rund, aus Metallblech, befestigt mittels Rohrschellen und Schraubstift. Abrechnung der Befestigung in WDVS nach gesonderter Position.
Untergrund: .....
Material: Titanzink-Blech
Blechdicke: .....
Nenngröße: DN100
Oberfläche: .....
Verankerungstiefe: .....
Angeb. Fabrikat: .....
Menge: 32,000 m
Kostenkontrolle: 363

**01.04.0011 Fallrohrbogen, Titanzink, bis DN100**
Katalog-Nr. BKI0220000210918
Fallrohrbogen, rund, aus Metallblech, verbunden mit Fallrohr.
Material: Titanzink-Blech
Blechdicke: .....
Nenngröße: DN60 / DN80 / DN100
Bogenwinkel: .....
Ausführung: geschweißt
Oberfläche: .....
Angeb. Fabrikat: .....
Menge: 8,000 St
Kostenkontrolle: 363

#### 01.05 Lichtkuppeln

**01.05.0001 Aufmaß, Werk- und Montageplanung**
Projektbezogene technische Bearbeitung für das vollständige Lichtband- und RWA-System vor Fertigungsbeginn.
- Örtliches Aufmaß der Öffnung, Aufkantung, Tragachsen, Dachneigung und Anschlussflächen.
- Werk- und Montageplanung mit Grundriss, Längs-/Querschnitten, Modulteilung, Giebelabschlüssen, RWA-Lage, Anschlussdetails und Befestigungsplan.
- Koordination der erforderlichen aerodynamisch wirksamen Öffnungsfläche Aa mit dem Brandschutzkonzept; Herstellerdimensionierung der RWG.
- Projektbezogene Last- und Befestigungsangaben für Wind, Schnee und geöffneten Zustand der RWA-Klappen.
- Freigabeunterlagen digital im PDF-Format; Fertigungsbeginn erst nach schriftlicher Planfreigabe.
Menge: 1,000 psch
Kostenkontrolle: 362

**01.05.0002 Lichtband 3,10m x 13,50 m liefern und montieren**
Komplett wärmebrückenfreies, Lichtbandsystem als Satteldachkonstruktion
Rahmenprofile thermisch getrennt in Isolierkammerbauweise,
Isothermer Lastkonverter (ITL) zur optimalen Lastabtragung
Begrenzung der Brandweiterleitung gemäß den Forderungen der
DIN 18234 durch integriertes Sicherheitspaket
mit linearem Durchbrandschutz (LDS),
kraft- und formschlüssig eingebaute Dichtungselemente
mit aktivem Dehnungsabsorber (ADA).
Verglasung mit mehrschaligen
Polycarbonat-Hohlkammerprofilen PC10 + PC6
in opaler/klarer Ausführung.
oberflächenvergütet (UV-resistent und -undurchlässig)
mit folgenden Eigenschaften:
Ut-Wert der Verglasung nach EN 673: 1,80 W/(m²K)
Brandklasse nach EN 13501-1: Klasse B-s1,d0
Schalldämmwert ca. 18 dB
Lichttransmissionsgrad: ca. 41 %
Gesamtenergiedurchlass: ca. 42 %
ausschmelzbare Fläche gemäß DIN 18230
Durchsturzsicherheit beim Einbau gemäß GS-BAU-18,
gültig für 1 Jahr nach Herstellung
Gesamtwärmedurchlass ohne Berücksichtigung
der Unterkonstruktion Ur <= 1,90 W/(m²K)
nach EN-ISO 10077-1
Ausführung der Giebelwände:
beide Giebelwände in Ausführung "Firstreiter"
Verglasung analog der Lichtbandverglasung
Blower Door Eignung mit geringer
Luftdurchlässigkeit gemäß Differenzdruckverfahren
Ausgelegt für:
Schneelast gem. DIN EN 1991-1-3 bis 1,62 kN/m²
und einen max. Böengeschwindigkeitsdruck gem.
DIN EN 1991-1-4 bis 0,80 kN/m².
Für geschlossene Gebäude, nicht im Dachrand oder
Eckbereich.
Lichtbandabmessungen
(lichte Dachöffnung = Oberkante der Aufkantung)
bei einer Standardauflagerbreite der Unterkonstruktion von
85 mm
Lichtbandbreite: 3,10 m
Lichtbandlänge: 13,500 m
Einbauhöhe über Gelände: 8,00 m,
Einbausituation: Firstreiter
Dachneigung: 15°
Neigung Lichtband: 30°
liefern und montieren.

Zarge für Lichtband
Stahlblechzarge, nach statischer Berechnung in wärmegedämmter Ausführung, luftdichter Anschluss, Dachabdichtungs- und Verwahrungsanschluss einschließlich erforderlicher Formteile, Eckausbildungen und Endabschlüsse.
Befestigungsmittel und Lastabtragung abgestimmt auf die bauseitige Tragkonstruktion.

Einbausituation: Firstreiter
Schneelast max. 2,00 kN/m²
Abmessung Breite: 3,10 m x Länge: 13,50 m
Zargenhöhe bis 510 mm
Zargendicke 2,5 mm
Zarge verzinkt
Binderabstand: 5,10 m
freitragend von Auflager zu Auflager.
liefern und montieren.

Durchsturzgitter Lichtband
bestehend aus:
verschweißten Stahlmaschen, mit Aluminium-Zink-Legierung,
Tragstabstärke mit 4 mm Materialstärke,
Befestigung erfolgt mit flexiblen, Edelstahlhaltelaschen,
Durchsturzsicherheit geprüft nach GS-Bau 18 passend für
Abmessung Breite: 3,10 m x Länge: 13,50 m
Durchsturzgitter unbeschichtet
liefern und montieren.

Leitfabrikat: LAMILUX S oder gleichwertig

angeb. Fabrikat: '........................................'
(vom Bieter einzutragen)
Menge: 1,000 St
Kostenkontrolle: 362

**01.05.0003 Integriertes RWA-Gerät - Rauchlift**
Ein werkseitig in das Lichtband integriertes natürliches Rauch- und Wärmeabzugsgerät einschließlich Klappenrahmen, Beschlägen, Dichtungen und RWA-Antrieb liefern, montieren und betriebsbereit anschließen.
geprüft und gekennzeichnet nach DIN EN 12101-2.
- Ausführung: gegenüberliegende Doppelklappe nach Herstellerdimensionierung.
- Leistungsziel: geometrische Öffnungsfläche Ageo 3,12 m².
- Antrieb: [elektrisch 24 V / pneumatisch CO2 / andere zugelassene Systemausführung]; einschließlich Verriegelung, Endlagen und aller geräteseitigen Komponenten.
- RWA-Funktion auch unter den projektbezogenen Wind-, Schnee- und Temperaturbedingungen gemäß Leistungserklärung/Systemklassifikation.
- Bei Kombinutzung zur täglichen Lüftung müssen RWA-Vorrang, sichere Rückstellung und alle erforderlichen Freigaben gewährleistet sein.
- Mit dem Angebot: Leistungserklärung, CE-Kennzeichnung, Klassifikation, Aa-Nachweis, Einbaugrenzen und erforderliche Wartungsbedingungen vorlegen.
- Die Menge von 1 Stück ist vorläufig; Anzahl, Abmessung und Lage sind nach Brandschutzkonzept und Herstellerbemessung zu bestätigen.
Menge: 1,000 St
Kostenkontrolle: 362

**01.05.0004 RWA-Steuerung und Auslösung**
RWA-Steuerung für die vollständige Energieversorgung, Ansteuerung und Auslösung des integrierten RWG, sofern nicht einem anderen Gewerk zugeordnet.
- Systemkompatible RWA-Zentrale bzw. pneumatische Auslöseeinheit in der erforderlichen Leistungsklasse.
- Automatische Auslösung über geeignete Melder sowie manuelle Auslösung über RWA-Bedienstellen; genaue Anzahl und Standorte nach Brandschutzplanung.
- Notenergieversorgung, Überwachung, Störmeldung, Rückstellung und erforderliche Schnittstelle zur Brandmeldeanlage.
- Leitungen, Rohrleitungen, Klemmen, Abzweige und Anschlüsse vom Steuer-/Auslösepunkt bis zum RWG, soweit in diesem Gewerk beauftragt.
- Beschriftung, Funktionsschema und Abstimmung mit Elektro-, BMA- und Brandschutzgewerk.
Menge: 1,000 psch
Kostenkontrolle: 362

**01.05.0005 Zusätzliche Lüftungsfunktion**
Lüftungsfunktion für die Nutzung der RWA-/Kombiklappe zur täglichen natürlichen Lüftung, einschließlich der erforderlichen Bedien- und Schutzfunktionen.
- Lüftungsbedienstelle bzw. Anbindung an die Gebäudeautomation.
- Wind-/Regenüberwachung und automatisches Schließen im Lüftungsbetrieb; RWA-Funktion besitzt jederzeit Vorrang.
- Einstellbare Lüftungsstellung, erforderliche Verriegelungen und systemgerechte Steuerkomponenten.
- Übergabe der Bedienlogik und Einweisung des Betreibers.
Menge: 1,000 psch
Kostenkontrolle: 362

**01.05.0006 CO2-Alarmstation Größe III**
Alarmkasten Feuerrot AK, nur auf, AP, 500g
CO2-Alarmstation Größe III, "nur auf" 500g, AP,
in Aufputzausführung inkl. Anschlußverschraubungen,
für 500g-Mehrwegflasche (ohne Reserveflasche) mit Hebelanstechventil 6mm,
abschließbar mit Vierkantschlüssel und Beschriftung "Rauchabzug",
Hebelstellung des Auslösezustands sichtbar durch Glassscheibe.
Breite: 335mm, Höhe: 520mm, Tiefe: 105mm
Menge: 1,000 St
Kostenkontrolle: 362

**01.05.0007 Einfachdruckleitung Stahlrohr 6 x 1 mm**
Liefern und verlegen von Einfachdruckleitung aus Stahlrohr 6x1mm inkl. aller Befestigungsmaterialien
Menge: 50,000 m
Kostenkontrolle: 362

**01.05.0008 Wind- und Regenfühlerset**
Wind- und Regenfühlerset inkl. Halter zur Montage am
Lichtband im Bereich des Giebelelementes, bestehend aus:
Wind - Regenfühler sowie Wind - Regenmelder, mit
optischen Anzeigen Betrieb/Regen/Temperatur/Wind
inkl. Gehäuse, Schutzart IP54 und 5 m Anschlusskabel
an der Fühlereinheit.
Halterkonstruktion und Kabelbefestigung aus Aluminium natur,
inkl. Befestigungsmaterial.
Das Anschlusskabel der Fühlereinheit wird im Zuge der
Lichtbandmontage nach Innen geführt.
EL-Anschluss und Abzweigdose bauseits.
liefern und montieren.
Menge: 1,000 St
Kostenkontrolle: 362

**01.05.0009 Projektdokumentation**
Projektdokumentation für die gelieferten/montierten Tageslichtsysteme,
bestehend aus:

- Leistungserklärung nach harmonisierter EN oder ETA
- Wartungs- und Pflegeanleitung
- Montageanleitungen für Lieferprodukte
- Betriebsanleitungen
- CE-Kennzeichnung am Produkt
- Ü-Kennzeichnung am Produkt
- Zertifikat ISO_9001_2015
- Fachunternehmererklärung
- Präqualifikationsbescheinigung
- Allgemeine bauaufsichtliche Zulassung zum Produkt
- Allgemeine Bauartgenehmigung
- Technisches Datenblatt zum Produkt
- Fachbauleitererklärung (ggfs. auf Kundenvorlage)
- Zertifikat der Leistungsbeständigkeit zum Produkt
- Übereinstimmungsbestätigung gem. Bauartgenehmigung
- Freigabezeichnungen / Pläne zum Bauvorhaben
(falls vorhanden)
- Zertifikat nach EN1090-3 der WPK für Aluminiumtragwerke
bis EXC2
- Zertifikat nach EN1090-4 der WPK für tragende Stahlblechbauteile
- Inbetriebnahme- / Montageabnahmeprotokoll
- Funktionsbestätigung NRA-NRWG
- VDS-Erklärung zum Produkt
- VDS-Errichter-Anerkennung
- Europäische technische Bewertung zu Produkt (ETA-09/0347)
- Qualitätszertifikat zum Produkt

Bereitstellungsform: Unterlagen digital und 3fach in Papierform
Menge: 1,000 St
Kostenkontrolle: 362

#### 01.06 Regiearbeiten

*Hinweis: Zusätzliche technische Vorschriften*
Vergütet werden nur die tatsächlich geleisteten Stunden, soweit die Stundenlohnarbeiten im Einzelfall mit vorheriger schriftlicher Zustimmung des Auftraggebers ausgeführt sind und auch die Nachprüfung der Schlussrechnung ergibt, dass die hierbei geleisteten Arbeiten nicht durch vertraglich festgelegte Einheitspreise erfasst sind.
Für angeordnete Stundenlohnarbeiten hat der AN arbeitstäglich Stundenlohnzettel in zweifacher Fertigung zur Anerkennung der Leistung einzureichen. Die Stundenlohnarbeiten sind getrennt nach den geleisteten Arbeitsstunden, namentlich getrennt nach Berufstellung und den zur Durchführung der Stundenlohnarbeiten verbrauchten Materiallieferungen zu erfassen. Ferner ist eine kurze Beschreibung der Leistung zu geben. Für nachstehende Stundenlohnarbeiten wird erklärt, dass der Verrechnungssatz unter Beachtung der preislich-rechtlichen Vorschriften ermittelt wurde und unabhängig von der Anzahl der abgerechneten Stunden gilt.
Es sind feste Stundenverrechnungssätze einschließlich aller Zuschlagskassenbeiträge und vermögenswirksamen Leistungen, sowie Lohn-und Gehaltsnebenkosten anzubieten.
Zuschläge für Überstunden, Nacht-, Sonn- und Feiertagsarbeiten ,sowie Erschwernisszulagen sind nicht mit einzurechnen. Sie werden als solche in der festgelegten Höhe anerkannt, wenn sie vom AG angeordnet sind. Die Kosten für Anfahrtswege, Transportmittel etc. sind mit den Einheitspreisen abgegolten, eine gesonderte Vergütung erfolgt nicht.
Stundensätze:

**01.06.0001 Stundensatz Facharbeiter**
für die Stunde:
Menge: 20,000 h
Kostenkontrolle: 369
